# Módulo ventilación LCP 3311.1xx/2xx/3xx - de Rittal

- Propiedad del archivo: CONSTRUNARIO
- Formato: FIEBDC-3/2012
- Programa: Construnario Versión 3.51
- Fecha de los precios: 07/03/2019
- Divisa: EUR

**Ri3311011** u Módulo ventilación LCP 3311.1xx/2xx/3xx - de Rittal
Aumento de la potencia de refrigeración Adicionalmente puede alcanzarse una redundancia o reducirse la absorción de potencia eléctrica del LCP. Código EAN: 4028177688117 Código eCl@ss 4.1: 27188101 Código eCl@ss 5.1: 27189253 Código eCl@ss 6.0: 27189253 Código eCl@ss 7.0: 27180716 Código eCl@ss 8.0: 27180716 Código ETIM 3.0: EC001455 Código ETIM 4.0: EC000320 Código ETIM 5.0: EC000320 Código ETIM 6.0: EC000320
