# Liquid Cooling Package, Top Therm LCP Inline CW y DX, 300x2000x1200mm hasta 30kW - de Rittal

- Propiedad del archivo: CONSTRUNARIO
- Formato: FIEBDC-3/2012
- Programa: Construnario Versión 3.51
- Fecha de los precios: 07/03/2019
- Divisa: EUR

**Ri3311530** u Liquid Cooling Package, Top Therm LCP Inline CW y DX, 300x2000x1200mm hasta 30kW - de Rittal
RITTAL Liquid Cooling Package, Top Therm LCP Inline CW y DX, 300x2000x1200mm hasta 30kW Ventajas: ·Máxima eficiencia energética gracias a la técnica de ventilador EC y la regulación con orientación TI ·Escasa pérdida de presión contribuyendo a la minimización de la absorción de potencia de los ventiladores ·Óptima capacidad de adaptación a partir de una regulación dinámica del caudal de agua fría ·El uso de agua de entrada a temperaturas elevadas proporciona un aumento de la refrigeración libre indirecta, reduciendo los costes de servicio ·La posibilidad de instalación modular de seis módulos de ventiladores permite adaptar la potencia de refrigeración a las necesidades reales ·Los módulos de ventiladores pueden configurarse como sistema redundante n+1 ·Conexión trifásica de serie para redundancia eléctrica ·Sensor térmico redundante de serie integrado en el lado de entrada del aire ·La separación de refrigeración y rack impide la entrada de agua en el rack para servidores ·Hasta 60 kW de potencia de refrigeración con una superficie de tan solo 0,36 m² ·La carga superficial es escasa por su bajo peso ·Posibilidad de equipar con una pantalla táctil Monitorización: Control de todos los parámetros relevantes para el sistema como ·temperatura del aire de entrada en los servidores ·temperatura del aire de salida de los servidores ·temperatura del agua de entrada y salida ·caudal de agua ·potencia de refrigeración ·velocidad ventilador ·fugas ·sensores opcionales ·conexión directa del aparato via snmp a través de Ethernet ·integración en RiZone Aplicación y funcionamiento: El LCP se ha desarrollado para su ubicación dentro de una fila de armarios. El aire caliente es absorbido de la sala o el pasillo caliente por la parte trasera del aparato y una vez refrigerado expulsado hacia delante al pasillo frío. El LCP alcanza su mayor potencia y eficiencia en combinación con el cubo para pasillo de aire frío. Este producto no precisa de falso suelo. Color: RAL 7035 Grado de protección: IP 40 según EN 60 529 Código EAN: 4028177661905 Código eCl@ss 4.1: 27180704 Código eCl@ss 5.1: 27180712 Código eCl@ss 6.0: 27180712 Código eCl@ss 7.0: 27180712 Código eCl@ss 8.0: 27180712 Código ETIM 3.0: EC000855 Código ETIM 4.0: EC002515 Código ETIM 5.0: EC002515 Código ETIM 6.0: EC002515
