# Protección de sobretensión - de Rittal

- Propiedad del archivo: CONSTRUNARIO
- Formato: FIEBDC-3/2012
- Programa: Construnario Versión 3.51
- Fecha de los precios: 07/03/2019
- Divisa: EUR

**Ri7856170** u Protección de sobretensión - de Rittal
Se preconecta a la guía conductora de corriente. Código EAN: 4028177402621 Código eCl@ss 4.1: 27188101 Código eCl@ss 5.1: 27143401 Código eCl@ss 6.0: 27143401 Código eCl@ss 7.0: 27142604 Código eCl@ss 8.0: 27130806 Código ETIM 3.0: EC000330 Código ETIM 4.0: EC000942 Código ETIM 5.0: EC000942 Código ETIM 6.0: EC000942
