# Power Distribution Module PDM – DK 7857.320 - de Rittal

- Propiedad del archivo: CONSTRUNARIO
- Formato: FIEBDC-3/2012
- Programa: Construnario Versión 3.51
- Fecha de los precios: 07/03/2019
- Divisa: EUR

**Ri7857320** u Power Distribution Module PDM – DK 7857.320 - de Rittal
RITTAL Power Distribution Rack, PDM 4 salidas de 10kW ·Posibilidad de bloqueo mecánico en el PDR ·Escalable ·Interruptor de protección FI opcional Unidad de envase: -Módulo de 482,6 mm (19?), 3 UA -Incl. interruptor principal -4 salidas trifásicas con fusibles al rack -3 x 230 V/16 A por salida -Potencia de conexión 400 V/3~, máx. 63 A Código EAN: 4028177450745 Código eCl@ss 4.1: 27180101 Código eCl@ss 5.1: 27180501 Código eCl@ss 6.0: 27180501 Código eCl@ss 7.0: 27142604 Código eCl@ss 8.0: 27142415 Código ETIM 3.0: EC000268 Código ETIM 4.0: EC002288 Código ETIM 5.0: EC002288 Código ETIM 6.0: EC002288
