# Condensación eléctrica externa B:400mm - de Rittal

- Propiedad del archivo: CONSTRUNARIO
- Formato: FIEBDC-3/2012
- Programa: Construnario Versión 3.51
- Fecha de los precios: 06/03/2019
- Divisa: EUR

**SK3301505** u Condensación eléctrica externa B:400mm - de Rittal
Para montaje en el exterior del armario. Apta para todos los refrigeradores para armarios e intercambiadores de calor aire/agua. Código EAN: 4028177695528 Código eCl@ss 4.1: 27188101 Código eCl@ss 5.1: 27180792 Código eCl@ss 6.0: 27180792 Código eCl@ss 7.0: 27180715 Código eCl@ss 8.0: 27180715 Código ETIM 3.0: EC000855 Código ETIM 4.0: EC002009 Código ETIM 5.0: EC002009 Código ETIM 6.0: EC002009
