# SK Juego de conexión para intercambiadores de calor aire/agua - de Rittal

- Propiedad del archivo: CONSTRUNARIO
- Formato: FIEBDC-3/2012
- Programa: Construnario Versión 3.51
- Fecha de los precios: 06/03/2019
- Divisa: EUR

**WT LW3201990** u SK Juego de conexión para intercambiadores de calor aire/agua - de Rittal
Para una acometida de agua y regulación del caudal adecuadas. Los tubos de presión pueden cortarse a la longitud deseada. Código EAN: 4028177709270 Código eCl@ss 4.1: 27188101 Código eCl@ss 5.1: 27180792 Código eCl@ss 6.0: 27180792 Código eCl@ss 7.0: 27189269 Código eCl@ss 8.0: 27180704 Código ETIM 3.0: EC000855 Código ETIM 4.0: EC000855 Código ETIM 5.0: EC000855 Código ETIM 6.0: EC000855
