# Mando/Regulación, Sistema de conexión BUS SK - de Rittal

- Propiedad del archivo: CONSTRUNARIO
- Formato: FIEBDC-3/2012
- Programa: Construnario Versión 3.51
- Fecha de los precios: 06/03/2019
- Divisa: EUR

**SK3124100** u Mando/Regulación, Sistema de conexión BUS SK - de Rittal
RITTAL Mando/Regulación, Sistema de conexión BUS SK Con el sistema de conexión BUS SK es posible conectar varios refrigeradores para armarios e intercambiadores de calor aire/agua .500/.510/.540/.600/.610/.640 entre sí. Mediante la construcción maestro-esclavo, como por ej. en sistemas de ensamblaje de armarios que deben alcanzar un rendimiento óptimo de funcionamiento. Descripción técnica: Mediante la construcción maestro-esclavo puede realizarse una conexión/desconexión simultánea a través de un interruptor de puerta, una conexión/desconexión paralela a través del valor teórico de la temperatura, la indicación de averías, sin grandes tareas de cableado. Unidad de envase: -Cable interfaz apantallado de 3 m -Incl. manual para la programación de los refrigeradores Atención: -nB = nK 1 -nB: Cantidad de unidades a solicitar (Sistema BUS SK) -nK: Cantidad de refrigeradores a conectar Código EAN: 4028177325494 Código eCl@ss 4.1: 27188101 Código eCl@ss 5.1: 27180792 Código eCl@ss 6.0: 27180792 Código eCl@ss 7.0: 27189261 Código eCl@ss 8.0: 27189261 Código ETIM 3.0: EC000855 Código ETIM 4.0: EC002620 Código ETIM 5.0: EC002620 Código ETIM 6.0: EC002620
