# Mando/Regulación, Regulador de velocidad - de Rittal

- Propiedad del archivo: CONSTRUNARIO
- Formato: FIEBDC-3/2012
- Programa: Construnario Versión 3.51
- Fecha de los precios: 06/03/2019
- Divisa: EUR

**Acces.3120200** u Mando/Regulación, Regulador de velocidad - de Rittal
RITTAL Mando/Regulación, Regulador de velocidad Control de velocidad en base a la temperatura para ventiladores con filtro TopTherm e intercambiadores de calor aire/aire para reducir el ruido y ahorrar energía durante el servicio parcial. Datos técnicos: -Montaje sobre carriles soporte de 35 mm EN 50 022 -Dimensiones (Anchura x altura x profundidad): 105 x 90,5 x 60,2 mm -Tensión de servicio: 100 230 V (c.a.) -Campo de regulación: +20°C hasta +55°C -Control de fase con microcontrolador -Potencia máx. de los ventiladores 300 W o 2 A Unidad de envase: -Regulador de velocidad -Sensor NTC, longitud 1,80 m Atención: Adecuado sólo para motores o aparellaje c.a. monofásico. Accesorios: Pletina de montaje TS con guía omega integrada Código EAN: 4028177631441 Código eCl@ss 4.1: 27188101 Código eCl@ss 5.1: 27180792 Código eCl@ss 6.0: 27180792 Código eCl@ss 7.0: 27210707 Código eCl@ss 8.0: 27142320 Código ETIM 3.0: EC000855 Código ETIM 4.0: EC000256 Código ETIM 5.0: EC000256 Código ETIM 6.0: EC000256
