# Mando/Regulación, Termostato interior para armarios - de Rittal

- Propiedad del archivo: CONSTRUNARIO
- Formato: FIEBDC-3/2012
- Programa: Construnario Versión 3.51
- Fecha de los precios: 06/03/2019
- Divisa: EUR

**Acces.3110000** u Mando/Regulación, Termostato interior para armarios - de Rittal
RITTAL Mando/Regulación, Termostato interior para armarios Especialmente apto para el mando de ventiladores con filtro, resistencias calefactoras e intercambiadores de calor, pero también como dispositivo de alarma para el control de la temperatura interior del armario. Datos técnicos: -Regulador bimetálico como órgano sensible a las temperaturas con realimentación térmica. -Características del contacto: Contacto conmutado de un polo de ruptura brusca. -Carga de contacto admisible: Cl. 5 3 (calefactor) c.a. 10 (4)1) A, c.c. = máx. 30 W Cl. 5 4 (refrigerar) c.a. 5 (4)1) A, c.c. = máx. 30 W 1) = carga inductiva para cos ? = 0,6 -Campo de regulación: +5°C hasta +60°C -Peso: aprox. 105 g -Dimensiones: 71 x 71 x 33,5 mm -Histéresis: aprox. 1 K ± 0,8 K -Montaje flexible sobre carril soporte de 35 mm según EN 50 022 vertical u horizontal, así como fijación a presión en el perfil de armario TS/ES o sobre la placa de montaje mediante adaptador adjunto. Accesorios: Pletina de montaje TS con guía omega integrada Código EAN: 4028177036598 Código eCl@ss 4.1: 27188101 Código eCl@ss 5.1: 27180792 Código eCl@ss 6.0: 27180792 Código eCl@ss 7.0: 27210707 Código eCl@ss 8.0: 27210707 Código ETIM 3.0: EC000855 Código ETIM 4.0: EC002014 Código ETIM 5.0: EC002014 Código ETIM 6.0: EC002014
