# Deflector - de Rittal

- Propiedad del archivo: CONSTRUNARIO
- Formato: FIEBDC-3/2012
- Programa: Construnario Versión 3.51
- Fecha de los precios: 06/03/2019
- Divisa: EUR

**SK3213320** u Deflector - de Rittal
RITTAL Guiado del aire/Mando/Regulación, Deflector Para montaje en refrigeradores murales. Para una adecuada conducción del aire frío hacia la parte inferior. Adecuado especialmente en caso de elevada densidad de componentes eléctricos instalados en la parte inferior. Material: Chapa de acero Para aparatos SK 3328. . . ./SK 3329. . . . Código EAN: 4028177380738 Código eCl@ss 4.1: 27188101 Código eCl@ss 5.1: 27180792 Código eCl@ss 6.0: 27180792 Código eCl@ss 7.0: 27189269 Código eCl@ss 8.0: 22410601 Código ETIM 3.0: EC000855 Código ETIM 4.0: EC001292 Código ETIM 5.0: EC001292 Código ETIM 6.0: EC001292
