# Sistema canalización de aire Flat - de Rittal

- Propiedad del archivo: CONSTRUNARIO
- Formato: FIEBDC-3/2012
- Programa: Construnario Versión 3.51
- Fecha de los precios: 06/03/2019
- Divisa: EUR

**SK3286850** u Sistema canalización de aire Flat - de Rittal
RITTAL Guiado del aire, Sistema canalización de aire Flat para referigeradores para techo e intercambiadores de calor aire/agua adecuados para armarios TS 8 con una anchura a partir de 800 mm y una profundidad de 600 mm Con el sistema de canalización de aire es posible hacer llegar el aire frío a cualquier rincón del armario. De esta forma se evita el peligro de generación de obstrucción del aire a causa de componentes con ventilación propia. Las dimensiones del canal plano son anchura x altura x profundidad 229 x 1500 x 29 mm y pueden acortarse a la longitud deseada Material: Poliéster de difícil combustión según DIN 4102/B1 Unidad de envase: -Canal plano -Adaptador -Pieza de compensación -Pieza inversora de 90° Atención: No orientar el aire frío directamente sobre componentes activos. Con la utilización del sistema de canalización de aire puede disminuir la potencia del refrigerador, según la aplicación. Adicionalmente se precisa: -Ampliación del canal plano SK 3286.860 para compensar la anchura y la altura del armario. -Perfiles de montaje TS Accesorios: -Pieza inversora de 90° -Tapones de cierre Para el aparato: SK 3209. . . ./SK 3210. . . ./SK 3273. . . ./SK 3359. . . ./SK 3382. . . ./ SK 3383. . . ./SK 3384. . . ./SK 3385. . . . Código EAN: 4028177557055 Código eCl@ss 4.1: 27188101 Código eCl@ss 5.1: 27180792 Código eCl@ss 6.0: 27180792 Código eCl@ss 7.0: 27189269 Código eCl@ss 8.0: 22410601 Código ETIM 3.0: EC000855 Código ETIM 4.0: EC001292 Código ETIM 5.0: EC001292 Código ETIM 6.0: EC001292
