# Módulo refrigeración 1500W 400V - de Rittal

- Propiedad del archivo: CONSTRUNARIO
- Formato: FIEBDC-3/2012
- Programa: Construnario Versión 3.51
- Fecha de los precios: 05/03/2019
- Divisa: EUR

**KTS3307740** u Módulo refrigeración 1500W 400V - de Rittal
RITTAL Concepto clima modular, Módulo refrigeración 1500W 400V Color: RAL 7035 Grado de protección: -Circuito exterior IP 34 según EN 60 529 -Circuito interior IP 54 según EN 60 529 Unidad de envase: -Módulo de refrigeración preparado para montaje en la puerta perfil -Condensador con recubrimiento nano -Evaporador eléctrico del agua de condensación integrado Adicionalmente se precisa: -Puerta perfil, apta para armarios TS 8, anchura 600, 800, 1200 mm y altura 1800, 2000 mm -Zócalo, 100 o 200 mm de altura Código EAN: 4028177559462 Código eCl@ss 4.1: 27188101 Código eCl@ss 5.1: 27180702 Código eCl@ss 6.0: 27180702 Código eCl@ss 7.0: 27180702 Código eCl@ss 8.0: 27180702 Código ETIM 3.0: EC000855 Código ETIM 4.0: EC002510 Código ETIM 5.0: EC002510 Código ETIM 6.0: EC002510
