# Refrigerador mural 750 W INOX - de Rittal

- Propiedad del archivo: CONSTRUNARIO
- Formato: FIEBDC-3/2012
- Programa: Construnario Versión 3.51
- Fecha de los precios: 05/03/2019
- Divisa: EUR

**SK3361640** u Refrigerador mural 750 W INOX - de Rittal
Material: chapa de acero. Color: RAL 7035. Grado de protección IP según IEC 60 529: Circuito exterior IP 34; Circuito interior IP 54. Código EAN: 4028177433779 Código eCl@ss 4.1: 27180701 Código eCl@ss 5.1: 27180704 Código eCl@ss 6.0: 27180704 Código eCl@ss 7.0: 27180704 Código eCl@ss 8.0: 27180704 Código ETIM 3.0: EC000855 Código ETIM 4.0: EC000855 Código ETIM 5.0: EC000855 Código ETIM 6.0: EC000855
