# Refrigeradores techo, TopTherm 1000W, chapa acero 230V - de Rittal

- Propiedad del archivo: CONSTRUNARIO
- Formato: FIEBDC-3/2012
- Programa: Construnario Versión 3.51
- Fecha de los precios: 05/03/2019
- Divisa: EUR

**SK3383500** u Refrigeradores techo, TopTherm 1000W, chapa acero 230V - de Rittal
RITTAL Refrigeradores techo, TopTherm 1000W, chapa acero 230V Datos técnicos: -Presión de servicio máx. admisible: 25 bar -Duración de la conexión: 100 % -Tipo de conexión: regleta de bornes de conexión a presión Grado de protección: -Circuito exterior IP 34 según EN 60 529 -Circuito interior IP 54 según EN 60 529 Unidad de envase: -Condensador con recubrimiento nano -Evaporador eléctrico del agua de condensación integrado -Cableado a punto de conexión -Incl. plantilla de taladros -Material de fijación Accesorios: Chapa de techo para TS con escotadura de montaje Código EAN: 4028177323216 Código eCl@ss 4.1: 27180701 Código eCl@ss 5.1: 27180704 Código eCl@ss 6.0: 27180704 Código eCl@ss 7.0: 27180704 Código eCl@ss 8.0: 27180704 Código ETIM 3.0: EC000855 Código ETIM 4.0: EC000855 Código ETIM 5.0: EC000855 Código ETIM 6.0: EC000855
