# Ventilador modular 24/230V C.A - de Rittal

- Propiedad del archivo: CONSTRUNARIO
- Formato: FIEBDC-3/2012
- Programa: Construnario Versión 3.51
- Fecha de los precios: 05/03/2019
- Divisa: EUR

**LÜ3342500** u Ventilador modular 24/230V C.A - de Rittal
Unidad cableada a punto de conexión incl. regleta de bornes y material de fijación. Código EAN: 4028177041530 Código eCl@ss 4.1: 27180702 Código eCl@ss 5.1: 27180705 Código eCl@ss 6.0: 27180705 Código eCl@ss 7.0: 27180716 Código eCl@ss 8.0: 27180716 Código ETIM 3.0: EC000320 Código ETIM 4.0: EC000320 Código ETIM 5.0: EC000320 Código ETIM 6.0: EC000320
