# Ventilador de techo, chapa de aireaciĆ³n del techo - de Rittal

- Propiedad del archivo: CONSTRUNARIO
- Formato: FIEBDC-3/2012
- Programa: Construnario VersiĆ³n 3.51
- Fecha de los precios: 19/09/2016
- Divisa: EUR

| Código | Descripción |
|---|---|
| C1004RIT-30122 | Ventilador de techo, chapa de aireaciĆ³n del techo - de Rittal |
