# PDU internacional, ejecución metered - DSK7955.232 - de Rittal

- Propiedad del archivo: CONSTRUNARIO
- Formato: FIEBDC-3/2012
- Programa: Construnario Versión 3.51
- Fecha de los precios: 05/03/2019
- Divisa: EUR

**RNC7955232** u PDU internacional, ejecución metered - DSK7955.232 - de Rittal
Medición de la energía por fase, es decir, de las necesidades de potencia de un rack TI completo. Con esta PDU compacta se puede equipar fácilmente cualquier rack TI con una distribución de corriente profesional. La construcción compacta permite un sencillo montaje - en el rack TS IT el montaje se realiza sin herramientas. El display OLED indica el consumo energético. Un servidor web integrado permite la conexión directa a la red, con una amplia administración de usuarios. La alimentación eléctrica redundante se produce desde todas las fases y, adicionalmente, a través de una red Power-over-Ethernet existente. La PDU ofrece amplias funciones monitorización. Gracias a la exactitud de medición del 1% queda garantizada una elevada fiabilidad. Código EAN: 4028177685314 Código eCl@ss 4.1: 27188101 Código eCl@ss 5.1: 27143401 Código eCl@ss 6.0: 27143401 Código eCl@ss 7.0: 27142604 Código eCl@ss 8.0: 27142604 Código ETIM 3.0: EC000330 Código ETIM 4.0: EC000330 Código ETIM 5.0: EC000330 Código ETIM 6.0: EC000330
