# Campo regletas bajo carga Ri4Power, Cubierta carril montaje - de Rittal

- Propiedad del archivo: CONSTRUNARIO
- Formato: FIEBDC-3/2012
- Programa: Construnario Versión 3.51
- Fecha de los precios: 05/03/2019
- Divisa: EUR

**SV9674381** u Campo regletas bajo carga Ri4Power, Cubierta carril montaje - de Rittal
RITTAL Campo regletas bajo carga Ri4Power, Cubierta carril montaje para campo de regletas Jean Müller Necesaria para el montaje de la cubierta de la barra de distribución. Adecuada para montaje en armarios de 2000 y 2200 mm de altura. Material: Chapa de acero, galvanizada Unidad de envase: 2 carriles de montaje. Atención: Para 1 campo de regletas se precisa 1 UE del carril de montaje para campo de regletas ABB/Siemens Para cubrir el sistema de barras de distribución de un campo de regletas bajo carga, equipada para alojar aparellaje del fabricante ABB (Typ SlimLine) o Siemens (Typ 3NJ62). Las cubiertas de la zona de barras de 200 mm de altura aislan la zona de barras de la zona de aparellaje alcanzando el grado de protección IP 20. Material: PVC, negro Atención: La cubierta de la barra de distribución para regletas ABB/Siemens puede pedirse a ABB con la Ref. NHP 407062R000X. En armarios de 2000 mm de altura debe cubrirse una altura de 1500 mm y en armarios de 2200 de altura una de 1700 mm. Código EAN: 4028177613720 Código eCl@ss 4.1: 27188101 Código eCl@ss 5.1: 27370302 Código eCl@ss 6.0: 27370302 Código eCl@ss 7.0: 27400613 Código eCl@ss 8.0: 27400613 Código ETIM 3.0: EC001166 Código ETIM 4.0: EC001900 Código ETIM 5.0: EC001900 Código ETIM 6.0: EC001900
