# Sistemas de barras Ri4Power, Fijaciones sistema 800mm - de Rittal

- Propiedad del archivo: CONSTRUNARIO
- Formato: FIEBDC-3/2012
- Programa: Construnario Versión 3.51
- Fecha de los precios: 05/03/2019
- Divisa: EUR

**SV9674008** u Sistemas de barras Ri4Power, Fijaciones sistema 800mm - de Rittal
RITTAL Sistemas de barras Ri4Power, Fijaciones sistema 800mm para sistema de barras principal RiLine60 Fijación de sistema con taladros de rosca M5 y M6 en retícula de 50 mm para montaje trasero de un sistema de barras principal RiLine60. Para colgar en el bastidor TS. Material: Chapa de acero, galvanizada Unidad de envase: Incluye material de fijación. Atención: Sistemas de barras RiLine60 Código EAN: 4028177543454 Código eCl@ss 4.1: 27188101 Código eCl@ss 5.1: 27370302 Código eCl@ss 6.0: 27370302 Código eCl@ss 7.0: 27400613 Código eCl@ss 8.0: 27400613 Código ETIM 3.0: EC000071 Código ETIM 4.0: EC001900 Código ETIM 5.0: EC001900 Código ETIM 6.0: EC001900
