# Sistemas de barras equipamiento 1-4, Placas entrada cables 150mm - de Rittal

- Propiedad del archivo: CONSTRUNARIO
- Formato: FIEBDC-3/2012
- Programa: Construnario Versión 3.51
- Fecha de los precios: 05/03/2019
- Divisa: EUR

**SV9673195** u Sistemas de barras equipamiento 1-4, Placas entrada cables 150mm - de Rittal
RITTAL Sistemas de barras equipamiento 1-4, Placas entrada cables 150mm Para el cierre de entradas de cables. Material: PVC, 3 mm, Autoextinguible según UL 94-V0 Color: RAL 7004 Unidad de envase: Incluye material de fijación Código EAN: 4028177578418 Código eCl@ss 4.1: 27188101 Código eCl@ss 5.1: 27370302 Código eCl@ss 6.0: 27370302 Código eCl@ss 7.0: 27400613 Código eCl@ss 8.0: 27400613 Código ETIM 3.0: EC001166 Código ETIM 4.0: EC001900 Código ETIM 5.0: EC001900 Código ETIM 6.0: EC001900
