# Sistemas de barras equipamiento 1-4, Módulos 450mm 800mm - de Rittal

- Propiedad del archivo: CONSTRUNARIO
- Formato: FIEBDC-3/2012
- Programa: Construnario Versión 3.51
- Fecha de los precios: 05/03/2019
- Divisa: EUR

**SV9673089** u Sistemas de barras equipamiento 1-4, Módulos 450mm 800mm - de Rittal
RITTAL Sistemas de barras equipamiento 1-4, Módulos 450mm 800mm Módulos laterales para áreas de función para zona de conexión de cables Para montaje de un sistema de barras de conexión de cables PLS-Maxi. Material: Chapa de acero, galvanizada, 2 mm Unidad de envase: Incluye material de fijación. Adicionalmente se precisa: -2 módulos laterales para área de función con una altura de 150 mm -Soporte frontal Código EAN: 4028177575875 Código eCl@ss 4.1: 27188101 Código eCl@ss 5.1: 27370302 Código eCl@ss 6.0: 27370302 Código eCl@ss 7.0: 27400613 Código eCl@ss 8.0: 27400613 Código ETIM 3.0: EC001166 Código ETIM 4.0: EC001900 Código ETIM 5.0: EC001900 Código ETIM 6.0: EC002525
