# Barras RiLine60 Adaptador aparellaje CB 125A 90x225mm arriba - de Rittal

- Propiedad del archivo: CONSTRUNARIO
- Formato: FIEBDC-3/2012
- Programa: Construnario Versión 3.51
- Fecha de los precios: 05/03/2019
- Divisa: EUR

**SV9342540** u Barras RiLine60 Adaptador aparellaje CB 125A 90x225mm arriba - de Rittal
RITTAL Barras RiLine60 Adaptador aparellaje CB 125A 90x225mm arriba Material: -Poliamida (PA 6.6) -Autoextinguible según UL 94-V0 Color: RAL 7035 Unidad de envase: Adaptador de aparellaje CB 125 A hasta 630 A Incl. cubierta de bornes y tuercas correderas para fijación de los aparatos de distribución. Atención: Los datos técnicos indicados en la tabla pueden variar en aplicaciones UL. Accesorios: -Carril soporte anchura 72mm, altura 15mm -Tuercas correderas -Ángulo de conexión Código EAN: 4028177525658 Código eCl@ss 4.1: 27188101 Código eCl@ss 5.1: 27370302 Código eCl@ss 6.0: 27370302 Código eCl@ss 7.0: 27400613 Código eCl@ss 8.0: 27370304 Código ETIM 3.0: EC001166 Código ETIM 4.0: EC001531 Código ETIM 5.0: EC001531 Código ETIM 6.0: EC001531
