# Barras RiLine60 Adaptador conexión salida abajo 125A 3 polos - de Rittal

- Propiedad del archivo: CONSTRUNARIO
- Formato: FIEBDC-3/2012
- Programa: Construnario Versión 3.51
- Fecha de los precios: 05/03/2019
- Divisa: EUR

**SV9342240** u Barras RiLine60 Adaptador conexión salida abajo 125A 3 polos - de Rittal
RITTAL Barras RiLine60 Adaptador conexión salida abajo 125A 3 polos Material: Chasis -Poliamida (PA 6.6) -Autoextinguible según UL 94-V0 Chasis SV 3439.010 -Poliéster termoplástico (PBT) reforzado con fibra de vidrio -Autoextinguible según UL 94-V0 Cubierta -ABS -Autoextinguible según UL 94-V0 Color: RAL 7035 Atención: Los datos técnicos indicados en la tabla pueden variar en aplicaciones UL. SV 3439.010 En la conexión de conductores cilíndricos de 300 mm2 con terminal deben sustituirse los bornes prismáticos montados de serie en el adaptador de conexión por tornillos o bulones M10. Código EAN: 4028177522947 Código eCl@ss 4.1: 27188101 Código eCl@ss 5.1: 27370302 Código eCl@ss 6.0: 27370302 Código eCl@ss 7.0: 27370304 Código eCl@ss 8.0: 27370304 Código ETIM 3.0: EC001166 Código ETIM 4.0: EC001531 Código ETIM 5.0: EC001531 Código ETIM 6.0: EC001531
