# Barras PLS-Mini (40mm), Adaptador aparellaje (3 polos) 54x160x15 40A - de Rittal

- Propiedad del archivo: CONSTRUNARIO
- Formato: FIEBDC-3/2012
- Programa: Construnario Versión 3.51
- Fecha de los precios: 05/03/2019
- Divisa: EUR

**PL9617000** u Barras PLS-Mini (40mm), Adaptador aparellaje (3 polos) 54x160x15 40A - de Rittal
RITTAL Barras PLS-Mini (40mm), Adaptador aparellaje (3 polos) 54x160x15 40A Material: -Poliamida (PA 6.6) -Autoextinguible según UL 94-V0 Color: -RAL 7035 -RAL 9011 (SV 9629.000) Atención: Lista de los aparatos de distribución disponibles en el mercado con la correspondiente asignación de adaptador Accesorios: Regleta enchufable Código EAN: 4028177140806 Código eCl@ss 4.1: 27188101 Código eCl@ss 5.1: 27370302 Código eCl@ss 6.0: 27370302 Código eCl@ss 7.0: 27370304 Código eCl@ss 8.0: 27370304 Código ETIM 3.0: EC001166 Código ETIM 4.0: EC001531 Código ETIM 5.0: EC001531 Código ETIM 6.0: EC001531
