# Armarios murales CS de doble pared 420x560x210 - de Rittal

- Propiedad del archivo: CONSTRUNARIO
- Formato: FIEBDC-3/2012
- Programa: Construnario Versión 3.51
- Fecha de los precios: 05/03/2019
- Divisa: EUR

**OB9791025** u Armarios murales CS de doble pared 420x560x210 - de Rittal
RITTAL Armarios murales CS de doble pared 420x560x210 Armarios para exteriores para fijación mural o a poste. Concepto de caja dentro de la caja, armarios para exteriores con escotadura abajo y rejillas en dorsal y laterales para la aireción. Material: -Caja: aluminio AlMg3 -Placa de montaje: chapa de acero, galvanizada Superficie: -Texturizada -Poliéster resistente a rayos UV Color: RAL 7035 Grado de protección: IP 55 según EN 60 529 Unidad de envase: Armarios para exteriores de doble pared completamente premontados: -Armario interior con placa de montaje, placas de entrada de cables y cierre de seguridad (CS 9791.045 con 2 cierres de seguridad) -Ángulo de montaje para termostato o higrostato -Armario exterior con cubierta de diseño y cierre de seguridad 3524 E -2 guías de perfil en C en el dorsal Código EAN: 4028177193703 Código eCl@ss 4.1: 27180101 Código eCl@ss 5.1: 27180302 Código eCl@ss 6.0: 27180302 Código eCl@ss 7.0: 27180101 Código eCl@ss 8.0: 27180101 Código ETIM 3.0: EC000058 Código ETIM 4.0: EC000058 Código ETIM 5.0: EC000261 Código ETIM 6.0: EC000261
