# Armario compacto CM 1000x1400x300 - de Rittal

- Propiedad del archivo: CONSTRUNARIO
- Formato: FIEBDC-3/2012
- Programa: Construnario Versión 3.51
- Fecha de los precios: 05/03/2019
- Divisa: EUR

**CM5121500** u Armario compacto CM 1000x1400x300 - de Rittal
RITTAL Armario compacto CM 1000x1400x300 Material: -Armario: chapa de acero 1,5mm. -Puerta: chapa de acero 2,0mm, junta continua de poliuretano inyectado. -Placa de montaje: chapa de acero 3,0mm. Superficie: -Armario y puerta: imprimación por inmersión, exterior texturizado, pintura estructurada. -Placa de montaje: galvanizada. Color: RAL 7035 Grado de protección: IP 55 según EN 60 529, cumple NEMA 12 con la correcta selección de las chapas de suelo. Unidad de envase: -Armario con puerta(s) con bisagras. -Bisagras intercambiables de derecha a izquierda en armarios de una puerta. -Cierre de 3 puntos. -Placa de montaje. -Suelo abierto para poder configurar la entrada de cables. Adicionalmente se precisa: -Chapas de entrada de cables. -O placa de cierre. Aprobaciones: -UL. -CSA. -TÜV -Lloyds Register os Shipping. Código EAN: 4028177479814 Código eCl@ss 4.1: 27180101 Código eCl@ss 5.1: 27180102 Código eCl@ss 6.0: 27180102 Código eCl@ss 7.0: 27180101 Código eCl@ss 8.0: 27180101 Código ETIM 3.0: EC000261 Código ETIM 4.0: EC000261 Código ETIM 5.0: EC000261 Código ETIM 6.0: EC000261
