# Lengüeta puesta tierra M 20 latón - de Rittal

- Propiedad del archivo: CONSTRUNARIO
- Formato: FIEBDC-3/2012
- Programa: Construnario Versión 3.51
- Fecha de los precios: 25/03/2019
- Divisa: EUR

**1022200050** u Lengüeta puesta tierra M 20 latón - de Rittal
Lengüeta puesta tierra M 20 latón Código EAN: 4033878400043
