# Lengüeta puesta tierra NPT 2 latón - de Rittal

- Propiedad del archivo: CONSTRUNARIO
- Formato: FIEBDC-3/2012
- Programa: Construnario Versión 3.51
- Fecha de los precios: 25/03/2019
- Divisa: EUR

**1022200070** u Lengüeta puesta tierra NPT 2 latón - de Rittal
Lengüeta puesta tierra NPT 2 latón
