# Reducción Pg 11 - Pg 9 latón niquelado - de Rittal

- Propiedad del archivo: CONSTRUNARIO
- Formato: FIEBDC-3/2012
- Programa: Construnario Versión 3.51
- Fecha de los precios: 25/03/2019
- Divisa: EUR

| Código | Ud | Descripción |
|---|---|---|
| 1071110901 | u | Reducción Pg 11 - Pg 9 latón niquelado - de Rittal |
