# Inserto HSK-ME Pg 9 con 3x2.8 mm - de Rittal

- Propiedad del archivo: CONSTRUNARIO
- Formato: FIEBDC-3/2012
- Programa: Construnario VersiĆ³n 3.51
- Fecha de los precios: 25/03/2019
- Divisa: EUR

**1089091519** u Inserto HSK-ME Pg 9 con 3x2.8 mm - de Rittal
Fluorocaucho
