# Inserto HSK-ME Pg 11 con 1x2,7 mm - de Rittal

- Propiedad del archivo: CONSTRUNARIO
- Formato: FIEBDC-3/2012
- Programa: Construnario VersiĆ³n 3.51
- Fecha de los precios: 25/03/2019
- Divisa: EUR

**1089110719** u Inserto HSK-ME Pg 11 con 1x2,7 mm - de Rittal
Fluorocaucho
