# Prensaestopas Pg 11 - 7x7,5 mm/latón niq - de Rittal

- Propiedad del archivo: CONSTRUNARIO
- Formato: FIEBDC-3/2012
- Programa: Construnario Versión 3.51
- Fecha de los precios: 25/03/2019
- Divisa: EUR

**1101110101** u Prensaestopas Pg 11 - 7x7,5 mm/latón niq - de Rittal
Accesorios de alivio de tensión de latón niquelado Código EAN: 4033878404218
