# Prensaestopas M12 - 6x7mm latón niq - de Rittal

- Propiedad del archivo: CONSTRUNARIO
- Formato: FIEBDC-3/2012
- Programa: Construnario Versión 3.51
- Fecha de los precios: 25/03/2019
- Divisa: EUR

**1101120351** u Prensaestopas M12 - 6x7mm latón niq - de Rittal
Accesorios de alivio de tensión de latón niquelado
