# Contratuerca M 8 latón niq - de Rittal

- Propiedad del archivo: CONSTRUNARIO
- Formato: FIEBDC-3/2012
- Programa: Construnario Versión 3.51
- Fecha de los precios: 25/03/2019
- Divisa: EUR

**1161080050** u Contratuerca M 8 latón niq - de Rittal
Tuerca de bloqueo especial con bordes de corte, adecuada para envolventes metálicos recubiertos de plástico
