# Contratuerca Pg 9 INOX - de Rittal

- Propiedad del archivo: CONSTRUNARIO
- Formato: FIEBDC-3/2012
- Programa: Construnario Versión 3.51
- Fecha de los precios: 25/03/2019
- Divisa: EUR

**1161090008** u Contratuerca Pg 9 INOX - de Rittal
Tuerca de bloqueo especial con bordes de corte, adecuada para envolventes metálicos recubiertos de plástico Código EAN: 4033878407301
