# METRICA-P gris M16x1,5 largo 6-10 mm - de Rittal

- Propiedad del archivo: CONSTRUNARIO
- Formato: FIEBDC-3/2012
- Programa: Construnario Versión 3.51
- Fecha de los precios: 26/03/2019
- Divisa: EUR

**1218160030** u METRICA-P gris M16x1,5 largo 6-10 mm - de Rittal
METRICA-P gris M16x1,5 largo 6-10 mm Código EAN: 4033878412237
