# Manguera EH Pg 11 15-17 mm gris - de Rittal

- Propiedad del archivo: CONSTRUNARIO
- Formato: FIEBDC-3/2012
- Programa: Construnario VersiĆ³n 3.51
- Fecha de los precios: 26/03/2019
- Divisa: EUR

**1220111711** u Manguera EH Pg 11 15-17 mm gris - de Rittal
Manguera EH Pg 11 15-17 mm gris
