# Manguera EH Pg 36 42-46 mm negro - de Rittal

- Propiedad del archivo: CONSTRUNARIO
- Formato: FIEBDC-3/2012
- Programa: Construnario VersiĆ³n 3.51
- Fecha de los precios: 26/03/2019
- Divisa: EUR

**1220364612** u Manguera EH Pg 36 42-46 mm negro - de Rittal
Manguera EH Pg 36 42-46 mm negro
