# Brida-T Pg 13,5 gris de Trogamid - de Rittal

- Propiedad del archivo: CONSTRUNARIO
- Formato: FIEBDC-3/2012
- Programa: Construnario Versión 3.51
- Fecha de los precios: 28/03/2019
- Divisa: EUR

**1306130014** u Brida-T Pg 13,5 gris de Trogamid - de Rittal
Brida-T Pg 13,5 gris de Trogamid Código EAN: 4033878418789
