# Brida-T Pg 16 gris de Trogamid - de Rittal

- Propiedad del archivo: CONSTRUNARIO
- Formato: FIEBDC-3/2012
- Programa: Construnario Versión 3.51
- Fecha de los precios: 28/03/2019
- Divisa: EUR

**1306160014** u Brida-T Pg 16 gris de Trogamid - de Rittal
Brida-T Pg 16 gris de Trogamid Código EAN: 4033878418802
