# Brida-Zn M20 de Zinkguss - de Rittal

- Propiedad del archivo: CONSTRUNARIO
- Formato: FIEBDC-3/2012
- Programa: Construnario Versión 3.51
- Fecha de los precios: 28/03/2019
- Divisa: EUR

**1306200050** u Brida-Zn M20 de Zinkguss - de Rittal
Brida-Zn M20 de Zinkguss Código EAN: 4033878418819
