# Junta tórica 4,5x1,5 mm para rosca M6 - de Rittal

- Propiedad del archivo: CONSTRUNARIO
- Formato: FIEBDC-3/2012
- Programa: Construnario Versión 3.51
- Fecha de los precios: 10/07/2019
- Divisa: EUR

**1321070017** u Junta tórica 4,5x1,5 mm para rosca M6 - de Rittal
Junta tórica 4,5x1,5 mm para rosca M6
