# Junta tórica 16x1,5 mm para rosca PG 11 - de Rittal

- Propiedad del archivo: CONSTRUNARIO
- Formato: FIEBDC-3/2012
- Programa: Construnario Versión 3.51
- Fecha de los precios: 28/03/2019
- Divisa: EUR

**1321110022** u Junta tórica 16x1,5 mm para rosca PG 11 - de Rittal
Junta tórica 16x1,5 mm para rosca PG 11 Código EAN: 4033878421215
