# Junta tórica 18,77x1,78 mm rosca NPT 1/2 - de Rittal

- Propiedad del archivo: CONSTRUNARIO
- Formato: FIEBDC-3/2012
- Programa: Construnario Versión 3.51
- Fecha de los precios: 28/03/2019
- Divisa: EUR

**1321120079** u Junta tórica 18,77x1,78 mm rosca NPT 1/2 - de Rittal
Junta tórica 18,77x1,78 mm rosca NPT 1/2 Código EAN: 4033878421277
