# Junta tórica 19x1,8 mm rosca NPT 1/2 - de Rittal

- Propiedad del archivo: CONSTRUNARIO
- Formato: FIEBDC-3/2012
- Programa: Construnario Versión 3.51
- Fecha de los precios: 28/03/2019
- Divisa: EUR

**1321130017** u Junta tórica 19x1,8 mm rosca NPT 1/2 - de Rittal
Junta tórica 19x1,8 mm rosca NPT 1/2 Código EAN: 4033878421284
