# Arandela dentada M25 INOX 1.4401 - de Rittal

- Propiedad del archivo: CONSTRUNARIO
- Formato: FIEBDC-3/2012
- Programa: Construnario Versión 3.51
- Fecha de los precios: 28/03/2019
- Divisa: EUR

**1329250050** u Arandela dentada M25 INOX 1.4401 - de Rittal
Arandela dentada M25 INOX 1.4401 Código EAN: 4033878422397
