# Cabeza de carraca SW 27 - de Rittal

- Propiedad del archivo: CONSTRUNARIO
- Formato: FIEBDC-3/2012
- Programa: Construnario VersiĆ³n 3.51
- Fecha de los precios: 10/07/2019
- Divisa: EUR

**1501270004** u Cabeza de carraca SW 27 - de Rittal
Cabeza de carraca SW 27
