# DUO-PA NPT 1 18-24mm Poleon DN23 - de Rittal

- Propiedad del archivo: CONSTRUNARIO
- Formato: FIEBDC-3/2012
- Programa: Construnario VersiĆ³n 3.51
- Fecha de los precios: 10/07/2019
- Divisa: EUR

**1542102370** u DUO-PA NPT 1 18-24mm Poleon DN23 - de Rittal
DUO-PA NPT 1 18-24mm Poleon DN23
