# DUO-PA M20 7-12 mm / negro - de Rittal

- Propiedad del archivo: CONSTRUNARIO
- Formato: FIEBDC-3/2012
- Programa: Construnario Versión 3.51
- Fecha de los precios: 28/03/2019
- Divisa: EUR

**1542200151** u DUO-PA M20 7-12 mm / negro - de Rittal
DUO-PA M20 7-12 mm / negro Código EAN: 4033878424858
