# DUO-PA M20 6-12 mm para SM-WS DN12 - de Rittal

- Propiedad del archivo: CONSTRUNARIO
- Formato: FIEBDC-3/2012
- Programa: Construnario VersiĆ³n 3.51
- Fecha de los precios: 28/03/2019
- Divisa: EUR

**1542201250** u DUO-PA M20 6-12 mm para SM-WS DN12 - de Rittal
DUO-PA M20 6-12 mm para SM-WS DN12
